# WDVS
Angebotsaufforderung (GAEB 90, DA83)
DV-Nummer: Pichelsd
Währung: EUR
Auftraggeber: Covivio Immobilien GmbH

## Zusätzlicher Text
Sicherheits- und Baustelleneinrichtung

Globale Angaben zum Bauvorhaben

Beschreibung des Bauvorhabens:
Umbau einer Remise zu 2 Wohneinheiten aus dem Baujahr  1900

Anschrift der Baustelle:
Pichelsdorfer Str. 121 in 13595 Berlin

Folgende Planunterlagen sind der Leistungsbeschreibung im
Originalmaßstab beigefügt:
Positionsplan Statik

Mitgeltende Normen und Regeln

Es gelten die Allgemeinen Technischen Vertragsbedingungen ATV sämtlicher
Gewerke ohne die Gewerke Gerüstarbeiten, Wasserhaltungsarbeiten,
Schalungsarbeiten, Verbau- und Rammarbeiten, mit Berücksichtigung der
zum Vertragsschluss gültigen Fassung einschl. der Änderungen
entsprechender Normen und Regeln, Berichtigungen und Beiblätter.

Soweit in der Leistungsbeschreibung auf Technische Spezifikationen, z.
B. nationale Normen, mit denen Europäische Normen umgesetzt werden,
europäische technische Zulassungen, gemeinsame technische
Spezifikationen, internationale Normen, Bezug genommen wird, werden auch
ohne den ausdrücklichen Zusatz: ?oder gleichwertig?, immer gleichwertige
Technische Spezifikationen in Bezug genommen.

DIN 18920
Vegetationstechnik im Landschaftsbau - Schutz von Bäumen,
Pflanzenbeständen und Vegetationsflächen bei Baumaßnahmen

DIN EN 12352
Anlagen zur Verkehrssteuerung; Warn- und Sicherheitsleuchten

DIN EN 61439-5; VDE 0660-600-5
Niederspannung-Schaltgerätekombinationen - Teil 5:
Schaltgerätekombinationen in öffentlichen Energieverteilungsnetzen

Technische Baubestimmungen; Baustelleneinrichtungen; Sicherheitsregeln
für die Einrichtung und den Betrieb auf Baustellen (BaustelleneinrVV HA)

Richtlinien für die Sicherung von Arbeitsstellen an Straßen (RSA)

Angaben zu Stoffen und Bauteilen

Baustromverteiler müssen mindestens der Schutzart IP 43, die ggf. dazu
gehörenden Messeinrichtungen IP 54 entsprechen

Angaben zur Ausführung

Allgemeines

Baustelleneinrichtung auf Grasnarbe oder Humus ist nicht gestattet. Die
Kronen- und Wurzelbereiche von Bäumen sind frei zu halten. Das gilt auch
für Materiallagerungen.

Vorhandene Grenzsteine und Vermessungsmarkierungen sind mit Beginn der
Arbeiten im Zuge der Baustelleneinrichtung bis zum Räumen der
Baustelleneinrichtung zu sichern.

Vor Beginn der Arbeiten hat sich der Auftragnehmer über den Verlauf von
Leitungen, Kabel usw. (unter- und überirdisch) zu informieren.
Notwendige Umlegungen sind rechtzeitig vom Auftragnehmer zu beantragen.
Baustellen- und endgültige Anschlüsse müssen grundsätzlich zugänglich
bleiben und geschützt werden. Im Zweifel ist vom Auftragnehmer an den
Auftraggeber ein Hinweis zu geben, erforderlichenfalls ist eine
Festlegung zu treffen.

Werden durch die Baustelleneinrichtung Rechte Dritter - insbesondere von
Nachbarn - für die Dauer der Bauarbeiten oder vorübergehend und
kurzfristig beeinträchtigt, ist der Bauherr oder die Bauleitung
unverzüglich zu informieren. Das gilt auch im Zweifel über das Vorliegen
von Rechten oder bei zu vermutenden Beeinträchtigungen bzw. bei
Beschädigung vorhandener Bauwerke oder Bauteile.

Der Auftragnehmer ist verpflichtet, die erforderlichen Maßnahmen zum
Schutz vor Winterschäden zu treffen. Dazu gehört auch die ggf.
erforderliche Kontrolle der Baustelle, insbesondere der Schutz der
Messeinrichtungen unabhängig von deren Rechtsträgerschaft.

Beim Abbau der Baustelleneinrichtung ist zu beachten:

Werden öffentliche Flächen über das vorgesehene Maß hinaus (zeitlich
oder räumlich) auf Veranlassung des Auftragnehmers in Anspruch genommen,
hat dieser die entsprechende Abstimmung mit den Behörden vorzunehmen
(z.B. Sondernutzungserlaubnis nach StVO) und die erhöhten Gebühren zu
tragen

Verkehrssicherung

Ist der Auftragnehmer mit der Verkehrssicherung der Baustelle
beauftragt, so gehört dazu auch die laufende Kontrolle der
Sicherungseinrichtungen. Die zeitlichen Abstände der Kontrollen richten
sich nach den örtlichen Gegebenheiten.

Sonstige Angaben

Der Auftragnehmer hat dafür Sorge zu tragen, dass während der Ausführung
seiner Leistungen immer mindestens ein fließend deutsch sprechender
Mitarbeiter seiner Firma auf der Baustelle anwesend ist.

Zu den auf der Baustelle vorzuhaltenden Ausführungsunterlagen zählt
neben den Ausführungsplänen auch eine Ausfertigung dieser
Leistungsbeschreibung.

## Zusätzlicher Text
Putz- und Stuckarbeiten, Wärmedämmsysteme

Mitgeltende Normen und Regeln

Allgemeines

Es gelten die Allgemeinen Technischen Vertragsbedingungen ATV DIN 18350,
DIN 18345 mit Berücksichtigung der zum Vertragsschluss gültigen Fassung
einschl. der Änderungen entsprechender Normen und Regeln, Berichtigungen
und Beiblätter.

Soweit in der Leistungsbeschreibung auf Technische Spezifikationen, z.
B. nationale Normen, mit denen Europäische Normen umgesetzt werden,
europäische technische Zulassungen, gemeinsame technische
Spezifikationen, internationale Normen, Bezug genommen wird, werden auch
ohne den ausdrücklichen Zusatz: ?oder gleichwertig?, immer gleichwertige
Technische Spezifikationen in Bezug genommen.

DIN 4102
Normenreihe: Brandverhalten von Baustoffen und Bauteilen

DIN EN 1991-1-1
Eurocode 1: Einwirkungen auf Tragwerke - Teil 1-1: Allgemeine
Einwirkungen auf Tragwerke - Wichten, Eigengewicht und Nutzlasten im
Hochbau

DIN EN 1991-1-1/NA
Nationaler Anhang - National festgelegte Parameter - Eurocode 1:
Einwirkungen auf Tragwerke - Teil 1-1: Allgemeine Einwirkungen auf
Tragwerke - Wichten, Eigengewicht und Nutzlasten im Hochbau

DIN EN 1991-1-2
Eurocode 1: Einwirkungen auf Tragwerke - Teil 1-2: Allgemeine
Einwirkungen - Brandeinwirkungen auf Tragwerke

DIN EN 1991-1-2/NA
Nationaler Anhang - National festgelegte Parameter - Eurocode 1:
Einwirkungen auf Tragwerke - Teil 1-2: Allgemeine Einwirkungen -
Brandeinwirkungen auf Tragwerke

DIN EN 1991-1-4
Eurocode 1: Einwirkungen auf Tragwerke - Teil 1-4: Allgemeine
Einwirkungen - Windlasten

DIN EN 1991-1-4/NA
Nationaler Anhang - National festgelegte Parameter - Eurocode 1:
Einwirkungen auf Tragwerke - Teil 1-4: Allgemeine Einwirkungen -
Windlasten

BFS Merkblatt 9
Beschichtungen auf mineralischem Außenputz
Herausgeber: Bundesausschuss Farbe und Sachwertschutz (BFS)

BFS Merkblatt 19
Risse in Außenputzen - Beschichtungen und Armierung
Herausgeber: Bundesausschuss Farbe und Sachwertschutz (BFS)

BFS Merkblatt 20.1
Beurteilung des Untergrundes für Putzarbeiten: Maßnahmen zur Beseitigung
von Schäden
Herausgeber: Bundesausschuss Farbe und Sachwertschutz (BFS)

BFS Merkblatt 21
Technische Richtlinien für die Planung und Verarbeitung von
Wärmedämm-Verbundsystemen
Herausgeber: Bundesausschuss Farbe und Sachwertschutz (BFS)

BFS Merkblatt 26
Farbveränderung von Beschichtungen im Außenbereich
Herausgeber: Bundesausschuss Farbe und Sachwertschutz (BFS)

IVD-Merkblatt Nr. 4:
Abdichten von Fugen im Hochbau mit aufzuklebenden Elastomer-Fugenbändern

Herausgeber: Industrieverband Dichtstoffe e.V. (IVD)

Lehmbau Regeln
Die Lehmbau Regeln, Begriffe - Baustoffe - Bauteile
Herausgeber: Dachverband Lehm e.V.

Merkblatt
Putzoberflächen im Innenbereich
Herausgeber: Bundesverband der Gipsindustrie e.V., Industriegruppe
Baugipse

Merkblatt
Dünnlagenputz im Innenbereich
Herausgeber: Bundesverband der Gipsindustrie e.V., Industriegruppe
Baugipse

Merkblatt
Gipsputze und gipshaltige Putze auf Beton
Herausgeber: Bundesverband der Gipsindustrie e.V., Industriegruppe
Baugipse

Merkblatt
Verputzen von Fensteranschlussfolien
Herausgeber: Bundesverband der Gipsindustrie e.V., Industriegruppe
Baugipse

Merkblatt
Egalisationsanstriche auf Edelputzen
Herausgeber: Industrieverband WerkMörtel e.V. (IWM)

Merkblatt
Einbau und Verputzen von extrudierten Polystyrol-Hartschaumstoffplatten
Herausgeber: Industrieverband WerkMörtel e.V. (IWM)

Merkblatt
Strukturierte Putzoberflächen - Visuelle Anforderungen
Herausgeber: Industrieverband WerkMörtel e.V. (IWM)

Merkblatt
WDVS im Sockel- und im erdberührten Bereich
Herausgeber: Industrieverband WerkMörtel e.V. (IWM)

Merkblatt
Leitlinien für das Verputzen von Mauerwerk und Beton
Herausgeber: Industrieverband WerkMörtel e.V. (IWM)

Porenbetonbericht 7
Oberflächenbehandlung - Putze, Beschichtungen, Bekleidungen
Herausgeber: Bundesverband Porenbeton

WTA-Merkblatt 2-4-08/D
Beurteilung und Instandsetzung gerissener Putze an Fassaden
Herausgeber: Wissenschaftlich-Technische Arbeitsgemeinschaft für
Bauwerkserhaltung und Denkmalpflege WTA e.V.

WTA-Merkblatt 2-7-01/D
Kalkputze in der Denkmalpflege
Herausgeber: Wissenschaftlich-Technische Arbeitsgemeinschaft für
Bauwerkserhaltung und Denkmalpflege WTA e.V.

WTA-Merkblatt 2-9-04/D
Sanierputzsysteme
Herausgeber: Wissenschaftlich Technische Arbeitsgemeinschaft für
Bauwerkserhaltung und Denkmalpflege WTA e.V.

WTA-Merkblatt 2-10-06/D
Opferputze
Herausgeber: Wissenschaftlich-Technische Arbeitsgemeinschaft für
Bauwerkserhaltung und Denkmalpflege WTA e.V.

WTA-Merkblatt 2-11-07/D
Gipsmörtel im Mauerwerksbau und an Außenfassaden
Herausgeber: Wissenschaftlich-Technische Arbeitsgemeinschaft für
Bauwerkserhaltung und Denkmalpflege WTA e.V.

Angaben zu Stoffen und Bauteilen

Die Zulassung des Wärmedämm-Verbundsystems nach Abschnitt 2 DIN 18345
muss auf der Baustelle vorliegen. Dem Auftraggeber oder Bauleiter ist
auf Verlangen Einsicht in diese zu gewähren.

Die Anlieferung aller Stoffe und Bauteile des Wärmedämm-Verbundsystems
muss in der Originalverpackung erfolgen.

Angaben zur Ausführung

Allgemeines

Säulen von Schwenkarmaufzügen dürfen nicht zwischen Balkonen oder
Kragplatten eingespannt werden; beim Einspannen in Mauerwerksöffnungen
sind diese vor Beschädigungen zu schützen, nach Möglichkeit sind
Fensterwinkel zu verwenden.

Bei Schleifarbeiten im Trockenverfahren sind Absauggeräte zu verwenden.

Sind Schleifen und Spachteln vorgesehen, so bleiben die Anzahl der
Schleifgänge und Spachtelaufträge sowie die Wahl der richtigen Körnung
dem Auftragnehmer überlassen und sind auf die vorgesehene Beschichtung
einzustellen.

Beschädigungen an Dampfsperr- oder Dampfbremsschichten oder an
luftdichten Schichten sind, wenn diese Schichten zum Leistungsumfang des
Auftragnehmers zählen, vor dem Abdecken mit nachfolgenden Bauteilen
dauerhaft und materialgerecht zu schließen; wenn diese Schichten zum
Leistungsumfang eines anderen Auftragnehmers zählen, ist mit der
Bauleitung zu klären, wer die Schäden beseitigen soll. In beiden Fällen
ist vor dem Abdecken mit nachfolgenden Bauteilen der Bauleitung die
Überprüfung der Schadensbehebung zu ermöglichen.

Fenster, Türzargen, Verglasungen, Sichtbeton-Bauteile und sonstige
unmittelbar angrenzende Bauteile sind abzukleben. Klebebänder dürfen die
Beschichtungen der Fensterrahmen und Türzargen nicht angreifen und
müssen sich rückstandfrei entfernen lassen.

Vor Einputzen von Metallteilen ist die Materialverträglichkeit zu
beachten; ungeschützte Stahlteile dürfen nicht mit gipshaltigem Putz,
Aluminiumteile nicht mit Kalk- oder Zementputz in Berührung kommen.
Kontakte von Kupfer und frischem Mörtel sind zu vermeiden

Ist eine Bauaustrocknung mit Trockengeräten vorgeschrieben bzw. im
Leistungsverzeichnis enthalten, so ist bis auf den vorgegebenen Sollwert
zu trocknen. Zum Nachweis ist ein Hygrometer aufzustellen.

Reparaturarbeiten, Sanierungsarbeiten

Bei der Sanierung von salz- oder feuchtegeschädigtem Putz ist auch der
anscheinend einwandfreie Putz im Umkreis bzw. Abstand von ca. 1 m bis
auf das Mauerwerk zu lösen und die Mauerwerksfugen bis ca. 2 cm Tiefe
auszukratzen. Das gelöste Material ist sofort zu entfernen und zu
entsorgen.

Werden bei Vorbereitungsarbeiten unbeschriebene bzw. unerwartete
Verhältnisse angetroffen (z.B. Pilzmyzelien im Mauerwerk, konzentrierte
Ansammlungen auskristallisierter oder amorpher Salze), ist die
Bauleitung unverzüglich zu verständigen und eine Entscheidung
abzuwarten.

Bei Erneuerung von Außenputz über Holzfachwerk ist unmittelbar nach
Entfernen des Altputzes ein Schlagregenschutz anzubringen.

Beim Reinigen von Fassaden durch Strahlen mit Wasser sind ggf.
Vorsorgemaßnahmen zu treffen, dass durch Fugen oder Putzrisse kein
Wasser in die Umfassungswände eindringt. Das gilt in besonderem Maße für
verdecktes Holzfachwerk.

Bei schadstoffhaltigen Zusätzen bei Nassreinigung sind die Gerüstlagen
mit Folie so abzudecken, dass das Wasser über eine Rinne in einen
Sammelbehälter geleitet wird.

Innenputz, Trockenbauoberflächen

Sofern bei der Beschreibung der Leistung nichts anderes angegeben ist,
sind die Oberflächen von Innenputzen in der Qualitätsstufe Q (FREIE
ANGABEN) nach DIN V 18550 und dem Merkblatt Putzoberflächen im
Innenbereich auszuführen.

Für Flächen mit Oberflächen in den Qualitätsstufen Q3 und Q4 gelten die
Grenzwerte für Ebenheitsabweichungen nach Tabelle 3 Zeile 7 DIN 18202.

Sofern bei der Beschreibung der Leistung nicht anderes angegeben ist,
ist als durch Nachfolgegewerke aufzubringende Schlussbeschichtung von
Wandflächen vorgesehen: (FREIE ANGABEN)

Sofern bei der Beschreibung der Leistung nicht anderes angegeben ist,
ist als durch Nachfolgegewerke aufzubringende Schlussbeschichtung von
Deckenflächen vorgesehen: (FREIE ANGABEN)

Höhenbezugspunkte (Meterrisse) dürfen nicht überputzt werden und sind
ggf. auszusparen, sofern nicht spezielle, überputzbare
Markierungsplaketten vorhanden sind.

Alle Elektrodosen, Auslässe und später freizulegenden Einbauteile sind
zu kennzeichnen oder es ist zu veranlassen, dass sie vor dem Putzen
gekennzeichnet werden. Sie sind nach dem Putzen freizulegen; die Dosen
sind sauber anzuarbeiten und von Mörtel zu reinigen.

Wandputz darf keine unmittelbare Verbindung zu Treppenläufen und
Treppenpodesten haben, wenn Maßnahmen zum Trittschallschutz vorgesehen
sind.

Rohre, Einbauten u. dgl. sind durch Ausbildung elastischer Fugen, z.B.
durch Ummantelung, vom Putz zu trennen, wenn mit Bewegungen oder
thermischen Längenänderungen zu rechnen ist.

Innenputz ist bis auf die Rohdecke zu führen. Mörtelreste sind unbedingt
von der Rohdecke vor der Erhärtung zu entfernen.

Bei Abnahme der Putzarbeiten sind die geputzten Räume besenrein zu
übergeben.

Außenputz

Außenputz ist möglichst bei bedeckter Witterung anzubringen.
Anderenfalls ist durch Abhängen der Gerüste mit Folie o. ä. ein
ausreichender Schutz gegen Sonneneinstrahlung zu gewährleisten. Analog
ist der Schutz gegen Schlagregen sowie Austrocknung durch Wind
sicherzustellen.

Bei verkleideten Gerüsten ist bei entsprechender Wetterlage auf
Zugerscheinungen durch die Kaminwirkung zu achten; bei Erfordernis ist
für eine vorübergehende Öffnung von Fassadengerüstverkleidungen zu
sorgen. Diese Maßnahmen dienen der Nachbehandlung des Außenputzes und
sind Nebenleistungen.

Sockelputzunterkanten sind gerade und ohne anhaftenden Restmörtel
auszubilden.

Rahmen, Gewände, Fachwerkteile u. ä. aus Metall oder Holz dürfen keine
kraftschlüssige Verbindung mit dem Putz haben, sie sind zumindest durch
Kellenschnitt zu trennen.

Es ist auf ein gleichmäßiges Oberflächenbild des Außenputzes ist zu
achten. Das gilt besonders im Bereich der Gerüstlagen, wo auf
einwandfreie Übergänge und gleichmäßige Schichtdicke zu achten ist.
Flecken und Ansätze im Außenputz gelten als wesentlicher Mangel.

Wärmedämm-Verbundsystem

Die Verarbeitungsrichtlinien des Wärmedämm-Verbundsystem-Herstellers
müssen eingehalten werden, auf Verlangen ist dem Auftraggeber Einsicht
in diese zu gewähren.

Die Mindestverarbeitungstemperaturen der Materialien dürfen nicht
unterschritten werden. Bei Verklebungs- und Beschichtungsarbeiten darf
die Temperatur der Außenluft, der Untergründe und der Materialien bis
zur vollständigen Durchhärtung nicht unter + 5 Grad Celsius liegen,
sofern die Herstellervorschriften nicht andere Grenzwerte vorschreiben.

Ist vor Beginn der Ausführung des Wärmedämm-Verbundsystems der Innenputz
noch nicht fertig gestellt und ausgetrocknet, sind mit der Bauleitung
geeignete Maßnahmen zur Schadensvermeidung in der Außenwand und in dem
Wärmedämm-Verbundsystem durch nach außen diffundierende Feuchtigkeit
abzusprechen.

Bei Wärmedämm-Verbundsystemen mit Dämmung aus Polystyrol über einer
Dicke von 10 cm sind die Sturzbereiche über Öffnungen mit
Brandabschottungen zu versehen. Wenn in den Leistungstexten keine
besondere Ausführung vorgeschrieben wird, kann der Auftragnehmer die
Ausführung dieser Sturzbereiche im Rahmen der nach jeweiliger Zulassung
möglichen Ausführungsarten selber wählen.

Armierungsgewebe muss glatt (faltenfrei) und mittig eingebaut werden.
Über Ecken von Öffnungen ist es diagonal anzuordnen. Überlappungen des
Gewebes sollen mindestens 100 mm betragen, Überdeckungen beim Anschluss
an andere Bauteile ca. 300 mm. Es ist beim Übergang zu anderen Stoffen
(z.B. Dämmung der Deckenauflager, Rollladenkästen) grundsätzlich
einzubauen.

Metallprofile, z.B. Sockelprofile, sind, wenn der Untergrund nicht aus
dämmendem Material wie Porenbeton, Hochloch-Leichtziegel oder dgl,
sondern z.B. aus Kalksandstein oder Beton besteht, thermisch durch
Unterlegen von Streifen aus geeignetem Dämmstoff, z.B. extrudiertem
Polystyrol-Hartschaum, zu trennen.

Rahmen, Gewände, Fensterbänke u. ä. dürfen keine kraftschlüssige
Verbindung mit dem Putz haben, sie sind durch geeignete Maßnahmen, z.B.
entsprechende An- und Abschlussprofile, Kompribänder und dgl. zu
trennen. Dabei ist darauf zu achten, dass die Anschlüsse alle zu
erwartenden Bewegungen, insbesondere die thermischen Längenänderungen,
aufnehmen können, ohne dass Schäden im Wärmedämm-Verbundsystem
auftreten. Es ist außerdem dafür Sorge zu tragen, dass diese Anschlüsse
dauerhaft gegen das Eindringen von Wasser abgedichtet sind. Dabei ist
nicht nur auf die Vermeidung des Eindringens von Niederschlägen zu
achten, sondern auch dafür zu sorgen, dass keine kalte Außenluft durch
Anschlussfugen, z.B. unter Fensterbänken, an Sockelabschlussprofilen und
dgl. z.B. durch Einlegen von Kompribändern, hinter das
Wärmedämm-Verbundsystem gelangen kann.

Hohlräume zwischen Bauteilen und dem Wärmedämm-Verbundsystem, z.B. unter
Fensterbänken, sind mit Dämmstoff zu füllen.

Fugenabdichtungen z.B. von Anschlüssen an Blendrahmen von Fenstern und
Türen müssen einen geringeren Dampfdurchlasswiderstand (sd-Wert)
besitzen als die entsprechenden raumseitigen Abdichtungen. Im Zweifel
sind diese rechtzeitig vor der Ausführung mit der Bauleitung
abzustimmen.

Bei der Verwendung von Kompribändern sind die Verarbeitungsvorschriften
der betreffenden Hersteller zu beachten. Insbesondere ist auf Abstimmung
der Bandbreite und -dicke auf die Fugenabmessungen zu achten.

Bewegungsfugen des Bauwerks sind, sofern in den Leistungstexten nicht
eine andere Ausführung vorgeschrieben wird, im Wärmedämm-Verbundsystem
mit Dehnfugenprofilen herzustellen.

Lehmputz, Putz auf Lehmwänden

Lehmsteinwände dürfen erst geputzt werden, wenn das Schwinden beendet
ist, nicht jedoch vor Ablauf von zwei Monaten nach Fertigstellung.

Vor dem Putzen sind Lehmwände aufzurauen und leicht anzufeuchten.

Außenputz muss mindestens 20 mm, Innenputz 15 mm dick sein. Außenputz
darf an der Hauptwetterseite nicht aus Lehm hergestellt werden.

Putzmörtel muss für Lehmwände nach Werksvorschrift geeignet sein.

Lehmputz ist in jedem Fall mindestens zweilagig aufzutragen.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Maler- und Lackierarbeiten

Mitgeltende Normen und Regeln

Allgemeines

Es gelten die Allgemeinen Technischen Vertragsbedingungen ATV DIN 18363
mit Berücksichtigung der zum Vertragsschluss gültigen Fassung einschl.
der Änderungen entsprechender Normen und Regeln, Berichtigungen und
Beiblätter.

Soweit in der Leistungsbeschreibung auf Technische Spezifikationen, z.
B. nationale Normen, mit denen Europäische Normen umgesetzt werden,
europäische technische Zulassungen, gemeinsame technische
Spezifikationen, internationale Normen, Bezug genommen wird, werden auch
ohne den ausdrücklichen Zusatz: ?oder gleichwertig?, immer gleichwertige
Technische Spezifikationen in Bezug genommen.

DIN 2403
Kennzeichnung von Rohrleitungen nach dem Durchflussstoff

DIN 2404
Kennfarben für Heizungsrohrleitungen

DIN 6173-1
Farbabmusterungen; Allgemeine Farbabmusterungsbedingungen

DIN EN ISO 4628
Normenreihe: Beschichtungsstoffe - Beurteilung von Beschichtungsschäden
- Bewertung der Menge und Größe von Schäden und der Intensität von
gleichmäßigen Veränderungen im Aussehen

AGI-K10
Schutz von Beton Oberflächenbehandlung; Imprägnierung, Versiegelung,
Beschichtung
Herausgeber: Arbeitsgemeinschaft Industriebau (AGI)

AGI-S20-1
Schutz von Baukonstruktionen mit Beschichtungssystemen gegen chemische
Angriffe (Säureschutzbau) - Anforderungen an den Untergrund
Herausgeber: Arbeitsgemeinschaft Industriebau (AGI)

AGI-S20-2
Schutz von Baukonstruktionen mit Beschichtungssystemen gegen chemische
Angriffe (Säureschutzbau) - Beschichtungssysteme
Herausgeber: Arbeitsgemeinschaft Industriebau (AGI)

AGI-S20-3
Schutz von Baukonstruktionen mit Beschichtungssystemen gegen chemische
Angriffe (Säureschutzbau) - Ausführungsdetails
Herausgeber: Arbeitsgemeinschaft Industriebau (AGI)

BFS Merkblatt 2
Imprägnierungen und Beschichtungen auf Kalksandstein-Sichtmauerwerk
Herausgeber: Bundesausschuss Farbe und Sachwertschutz (BFS)

BFS Merkblatt 4
Zinkstaubbeschichtungen
Herausgeber: Bundesausschuss Farbe und Sachwertschutz (BFS)

BFS Merkblatt 5
Beschichtungen auf Zink und verzinktem Stahl
Herausgeber: Bundesausschuss Farbe und Sachwertschutz (BFS)

BFS Merkblatt 6
Beschichtungen auf Bauteilen aus Aluminium
Herausgeber: Bundesausschuss Farbe und Sachwertschutz (BFS)

BFS Merkblatt 7
Prüfrichtlinien für Wandbekleidungen vor der Verarbeitung
Herausgeber: Bundesausschuss Farbe und Sachwertschutz (BFS)

BFS Merkblatt 8
Innenbeschichtungen, Tapezier- und Klebearbeiten auf Betonflächen
Herausgeber: Bundesausschuss Farbe und Sachwertschutz (BFS)

BFS Merkblatt 9
Beschichtungen auf mineralischem Außenputz
Herausgeber: Bundesausschuss Farbe und Sachwertschutz (BFS)

BFS Merkblatt 10
Beschichtungen, Tapezier- und Klebearbeiten auf Innenputz
Herausgeber: Bundesausschuss Farbe und Sachwertschutz (BFS)

BFS Merkblatt 11
Beschichtungen, Tapezier- und Klebearbeiten auf Porenbeton
Herausgeber: Bundesausschuss Farbe und Sachwertschutz (BFS)

BFS Merkblatt 12
Oberflächenbehandlung von Gipsplatten (Gipskartonplatten) und
Gipsfaserplatten
Herausgeber: Bundesausschuss Farbe und Sachwertschutz (BFS)

BFS Merkblatt 13
Beschichtungen auf Ziegel-Sichtmauerwerk
Herausgeber: Bundesausschuss Farbe und Sachwertschutz (BFS)

BFS Merkblatt 14
Beschichtungen von Platten aus Faserzement und Asbestzement
Herausgeber: Bundesausschuss Farbe und Sachwertschutz (BFS)

BFS Merkblatt 15
Brandschutzbeschichtungen auf Holz, Holzwerkstoffen und Stahlbauteilen
Herausgeber: Bundesausschuss Farbe und Sachwertschutz (BFS)

BFS Merkblatt 17
Beschichtungen, Tapezier- und Klebearbeiten auf Wänden aus
Wandbauplatten aus Gips
Herausgeber: Bundesausschuss Farbe und Sachwertschutz (BFS)

BFS Merkblatt 18
Beschichtungen auf Holz und Holzwerkstoffen im Außenbereich
Herausgeber: Bundesausschuss Farbe und Sachwertschutz (BFS)

BFS Merkblatt 19
Risse in Außenputzen - Beschichtungen und Armierung
Herausgeber: Bundesausschuss Farbe und Sachwertschutz (BFS)

BFS Merkblatt 19.1
Risse in unverputztem und verputztem Mauerwerk, in Gipskartonplatten und
ähnlichen Stoffen auf Unterkonstruktionen; Ursachen und
Bearbeitungsmöglichkeiten
Herausgeber: Bundesausschuss Farbe und Sachwertschutz (BFS)

BFS Merkblatt 20
Beurteilung des Untergrundes für Beschichtungs- und Tapezierarbeiten,
Maßnahmen zur Beseitigung von Schäden
Herausgeber: Bundesausschuss Farbe und Sachwertschutz (BFS)

BFS Merkblatt 20.1
Beurteilung des Untergrundes für Putzarbeiten: Maßnahmen zur Beseitigung
von Schäden
Herausgeber: Bundesausschuss Farbe und Sachwertschutz (BFS)

BFS Merkblatt 22
Beschichtungen auf Kunststoff im Hochbau
Herausgeber: Bundesausschuss Farbe und Sachwertschutz (BFS)

BFS Merkblatt 24
Beschichtungen auf pulverlackierten Bauteilen
Herausgeber: Bundesausschuss Farbe und Sachwertschutz (BFS)

BFS Merkblatt 25
Richtlinien zur Beurteilung von Farbübereinstimmungen und
Farbabweichungen
Herausgeber: Bundesausschuss Farbe und Sachwertschutz (BFS)

BFS Merkblatt 26
Farbveränderung von Beschichtungen im Außenbereich
Herausgeber: Bundesausschuss Farbe und Sachwertschutz (BFS)

IVD-Merkblatt Nr. 12:
Die Überstreichbarkeit von bewegungsausgleichenden Dichtstoffen im
Hochbau
Herausgeber: Industrieverband Dichtstoffe e.V. (IVD)

IVD-Merkblatt Nr. 14:
Dichtstoffe und Schimmelpilzbefall
Herausgeber: Industrieverband Dichtstoffe e.V. (IVD)

IVD-Merkblatt Nr. 20:
Fugenabdichtung an Holzbauteilen und Holzwerkstoffen
Herausgeber: Industrieverband Dichtstoffe e.V. (IVD)

MB 405
Merkblatt 405: Korrosionsschutz von Stahlkonstruktionen durch
Beschichtungssysteme
Herausgeber: Stahl-Informations-Zentrum

RAL-GZ 841
Anti-Graffiti - Gütesicherung

VFF Al.02
Visuelle Beurteilung von organisch beschichteten (lackierten)
Oberflächen auf Aluminium
Herausgeber: Verband der Fenster- und Fassadenhersteller e.V. (VFF)

VFF HO.01
Klassifizierung von Beschichtungen für Holzfenster, Holz-Metall-Fenster
und -Außentüren
Herausgeber: Verband der Fenster- und Fassadenhersteller e.V. (VFF)

VFF HO.03
Anforderungen an Beschichtungssysteme von Holzfenstern und Haustüren
Herausgeber: Verband der Fenster- und Fassadenhersteller e.V. (VFF)

VFF HO.04
Empfehlungen zur Qualitätssicherung von Beschichtungssystemen
Herausgeber: Verband der Fenster- und Fassadenhersteller e.V. (VFF)

VFF HO.05
Richtlinie zur visuellen Beurteilung einer fertigbehandelten Oberfläche
bei Holzfenstern und -Außentüren
Herausgeber: Verband der Fenster- und Fassadenhersteller e.V. (VFF)

VFF St.01
Beschichten von Stahlteilen im Metallbau
Herausgeber: Verband der Fenster- und Fassadenhersteller e.V. (VFF)

VFF St.02
Visuelle Beurteilung von organisch beschichteten (lackierten)
Oberflächen auf Stahl
Herausgeber: Verband der Fenster- und Fassadenhersteller e.V. (VFF)

WTA-Merkblatt 2-3-92/D
Bestimmung der Wasserdampfdiffusion von Beschichtungsstoffen
entsprechend DIN 55945
Herausgeber: Wissenschaftlich-Technische Arbeitsgemeinschaft für
Bauwerkserhaltung und Denkmalpflege WTA e.V.

WTA-Merkblatt 2-5-97/D
Anti-Graffiti-Systeme
Herausgeber: Wissenschaftlich-Technische Arbeitsgemeinschaft für
Bauwerkserhaltung und Denkmalpflege WTA e.V.

WTA-Merkblatt 2-8-04/D
Bewertung der Wirksamkeit von Anti-Graffiti-Systemen (AGS)
Herausgeber: Wissenschaftlich-Technische Arbeitsgemeinschaft für
Bauwerkserhaltung und Denkmalpflege WTA e.V.

Angaben zu Stoffen und Bauteilen

Das eingebaute Material muss dem Muster entsprechen; eine Bestätigung
des Musters durch den Auftraggeber ist einzuholen.

Der Auftragnehmer soll für den Beschichtungsaufbau möglichst Produkte
desselben Herstellers verwenden, um das System als Ganzes zu erhalten.

Bei brandschutztechnischen Anforderungen sind die amtlichen Nachweise
(Prüfzeugnis oder Prüfbescheid oder allgemeine bauaufsichtliche
Zulassung) der Bauleitung zu übergeben.

Als ölbeständig ausgeschriebene Beschichtungsstoffe müssen eine
Zulassung für die Verwendung als Ölauffangwannenbeschichtung besitzen.

Angaben zur Ausführung

Allgemeines

Vor Ausführungsbeginn hat der Auftragnehmer mit dem Auftraggeber
festzulegen, wo das zu verwendende Material auf der Baustelle gelagert
werden kann, um gegenseitige Störungen der am Bau beteiligten Handwerker
während der Bauausführung zu vermeiden.

Bei Schleifarbeiten im Trockenverfahren sind Absauggeräte zu verwenden.

Sind Schleifen und Spachteln vorgesehen, so bleiben die Anzahl der
Schleifgänge und Spachtelaufträge sowie die Wahl der richtigen Körnung
dem Auftragnehmer überlassen und sind auf die vorgesehene Beschichtung
einzustellen.

Das Lagern von feuergefährlichen Stoffen auf der Baustelle ist nur mit
ausdrücklicher Zustimmung der Bauleitung im für die Arbeiten unbedingt
notwendigen Umfang zulässig.

Nach Aufforderung durch den Auftraggeber sind benutzte Räume innerhalb
von drei Werktagen besenrein zu räumen.

Korrosionsgefährdete Teile, die nach dem Einbau nicht mehr zugänglich
sind, müssen zuvor beschichtet werden. Der Auftragnehmer hat diese
Arbeiten nach Aufforderung durch die Bauleitung vorrangig auszuführen.

Als Gefahrstoffe nach der Gefahrstoffverordnung einzuordnende
Anstrichstoffe und Lösungsmittel dürfen grundsätzlich nur in
Originalgebinden auf der Baustelle verarbeitet werden. Ist eine
Umfüllung nicht zu vermeiden, müssen die Behälter wie das
Originalgebinde gekennzeichnet sein. Über den Verbleib von Reststoffen
kann die Bauleitung einen Nachweis verlangen.

Nach Abschluss der Arbeiten hat der Auftragnehmer dem Auftraggeber eine
Liste über die verwendeten Beschichtungsstoffe, gegliedert nach
Verwendungszweck bzw. -ort, Produktbezeichnung und Hersteller für
spätere Nachbestellungen zu übergeben.

Lagerfähiges Restmaterial ist dem Auftraggeber für spätere
Reparaturarbeiten zur Verfügung zu stellen. Restmaterial, das der
Auftragnehmer nicht übernehmen will, hat er entweder zu entsorgen oder
in seinen Besitz zu übernehmen. Nicht lagerfähiges Restmaterial sowie
Verpackungen, Behälter, Abdeckmaterial und dergleichen hat der
Auftragnehmer ebenfalls zu entsorgen. Dabei sind die einschlägigen
Vorschriften über Sonderabfall einzuhalten. Der Auftraggeber kann einen
entsprechenden Nachweis verlangen.

Farbreste, auch wenn sie in Bezug auf Umweltschutz unbedenklich sind,
dürfen nicht in die Entwässerung des Gebäudes bzw. der Außenanlagen
geschüttet werden.

Mit lösemittelhaltigen Abbeizmitteln entfernte Altanstriche gelten als
Sonderabfall im Sinne der TA Sonderabfall und sind entsprechend zu
entsorgen.

Die Arbeitstechniken für die Beschichtung sind dem Auftragnehmer
freigestellt, falls die Nutzung von Räumen - auch durch andere Gewerke -
nicht dagegen spricht und in der Leistungsbeschreibung keine bestimmte
Technik vorgeschrieben wird.

Vorhandene, ausbaubare Dichtungen an Zargen, Türen, Fenstern und
dergleichen sowie demontierbare Beschläge sind vor den Arbeiten
beschädigungsfrei zu entfernen und anschließend an ihren ursprünglichen
Stellen wieder einzubauen. Nicht ausbaubare Dichtungen und nicht
demontierbare Beschläge sind abzukleben. Bewegliche Teile sind gangbar
zu halten.

Abdeckungen von Schaltern, Steckdosen u. dgl. sind vor den Arbeiten
beschädigungsfrei abzunehmen, rückseitig zu kennzeichnen, sicher zu
lagern und nach Beendigung der Arbeiten wieder einzubauen. Können
einzelne Bauteile nicht vom Auftragnehmer ausgebaut werden, ist die
Bauleitung zu informieren, damit diese entweder den Ausbau und späteren
Einbau durch den entsprechenden Fachunternehmer ausführen lässt oder
alternativ der Abklebung statt eines Ausbaus zustimmt.

Falls Haustechnik-Leitungen zu beschichten sind, sind sie farblich
entsprechend DIN 2403 und DIN 2404 zu kennzeichnen.

Mörtelreste dürfen keinesfalls überstrichen werden, sie sind vollständig
zu entfernen.

Vor dem Überstreichen von Dichtstoffen hat sich der Auftragnehmer
Gewissheit über die Verträglichkeit der Stoffe zu verschaffen. Werden
selbst Dichtstoffe verwendet, so sind sie grundsätzlich nicht zu
überstreichen, sondern im entsprechenden Farbton auszuwählen. Fugen
unbekannter stofflicher Grundlage sollen nicht überstrichen werden, sie
sind vorher abzukleben.

Einzelteile aus Holz, wie Scheuerleisten, Ortbretter u. a., erhalten die
Schlussbeschichtung grundsätzlich erst nach dem Einbau.

Brandschutzbeschichtungen

Brandschutzbeschichtungen sind entsprechend dem Zulassungsbescheid
auszuführen. Die Beschichtungsstoffe hat der Auftragnehmer mit dem
Angebot dem Auftraggeber anzugeben, wenn sie in der
Leistungsbeschreibung nicht vorgeschrieben sind. Die vorschriftsmäßige
Herstellung der Brandschutzbeschichtung ist schriftlich zu bestätigen.

Brandschutzbeschichtungen für Stahlkonstruktionen müssen immer mit einem
bauaufsichtlich zugelassenen Anstrichsystem eines Herstellers ausgeführt
werden und alle erforderlichen Komponenten umfassen. Bei nicht
verzinktem, korrosionsgefährdetem Stahl schließt das auch die
Korrosionsschutzbeschichtung ein.

Bei der Beschichtung von Stahlprofilen ist in der Ausschreibung das
Verhältnis von Umfang zur Querschnittsfläche (U/A-Verhältnis) angegeben.
Es ist Sache des Auftragnehmers, die dafür erforderliche Schichtdicke
gemäß Herstellervorschrift oder Zulassung zu ermitteln.

Der Auftragnehmer hat an der beschichteten Konstruktion Hinweise mit
- Zulassungsnummer und Aussteller
- Ausführungsdatum
- Name und Anschrift der Firma des Auftragnehmers
- Anzahl der Schichten
- Gesamtdicke der Trockenschicht
- Art der Schlussbeschichtung
- Datum der nächsten Prüfung
- Warnungshinweis vor Aufbringen artfremder Beschichtungen
anzubringen. Der Ort oder, wenn mehrere Hinweise erforderlich sind, die
Orte der Anbringung sind mit dem Auftraggeber und der Bauleitung
abzustimmen.

Reparaturarbeiten, Sanierungsarbeiten

Beim Reinigen von Fassaden durch Strahlen mit Wasser sind ggf.
Vorsorgemaßnahmen zu treffen, dass durch Fugen oder Putzrisse kein
Wasser in die Umfassungswände eindringt. Das gilt in besonderem Maße für
verdecktes Holzfachwerk.

Bei schadstoffhaltigen Zusätzen bei Nassreinigung sind die Gerüstlagen
mit Folie so abzudecken, dass das Wasser über eine Rinne in einen
Sammelbehälter geleitet wird.

Verfahrensbedingte Vermischungen und Abfall von Strahlarbeiten sind vom
Auftragnehmer zu beseitigen und zu entsorgen. Dabei sind
Strahlmittelrückstände auch aus dem umliegenden Verkehrsraum, aus Poren,
Fugen u. dgl. und von den Gerüstböden zu entfernen.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Klempnerarbeiten

Mitgeltende Normen und Regeln

Allgemeines

Es gelten die Allgemeinen Technischen Vertragsbedingungen ATV DIN 18339
mit Berücksichtigung der zum Vertragsschluss gültigen Fassung einschl.
der Änderungen entsprechender Normen und Regeln, Berichtigungen und
Beiblätter.

Soweit in der Leistungsbeschreibung auf Technische Spezifikationen, z.
B. nationale Normen, mit denen Europäische Normen umgesetzt werden,
europäische technische Zulassungen, gemeinsame technische
Spezifikationen, internationale Normen, Bezug genommen wird, werden auch
ohne den ausdrücklichen Zusatz: ?oder gleichwertig?, immer gleichwertige
Technische Spezifikationen in Bezug genommen.

DIN 68365
Schnittholz für Zimmererarbeiten - Sortierung nach dem Aussehen -
Nadelholz

DIN 68800-3
Holzschutz - Teil 3: Vorbeugender Schutz von Holz mit Holzschutzmitteln

DIN EN 546
Normenreihe Teil 1 bis 4: Aluminium und Aluminiumlegierungen - Folien

DIN EN 826
Wärmedämmstoffe für das Bauwesen - Bestimmung des Verhaltens bei
Druckbeanspruchung

DIN EN 1172
Kupfer- und Kupferlegierungen - Bleche und Bänder für das Bauwesen

DIN EN 1396
Aluminium und Aluminiumlegierungen - Bandbeschichtete Bleche und Bänder
für allgemeine Anwendungen - Spezifikationen

DIN EN 10088-1
Nichtrostende Stähle - Teil 1: Verzeichnis der nichtrostenden Stähle

DIN EN 10088-3
Nichtrostende Stähle - Teil 3: Technische Lieferbedingungen für
Halbzeug, Stäbe, Walzdraht, gezogenen Draht, Profile und
Blankstahlerzeugnisse aus korrosionsbeständigen Stählen für allgemeine
Verwendung

DIN EN 10346
Kontinuierlich schmelztauchveredelte Flacherzeugnisse aus Stahl -
Technische Lieferbedingungen

DIN EN ISO 4042
Verbindungselemente - Galvanische Überzüge

DIN EN ISO 17672
Hartlöten - Lote

MB 963
Merkblatt 963: Technischer Leitfaden: Dächer aus Edelstahl Rostfrei
Herausgeber: Informationsstelle Edelstahl Rostfrei

VdS 2021
Baustellen
Herausgeber: VdS Schadenverhütung, Köln

VdS 2216
Brandschutzmaßnahmen für Dächer; Merkblatt für die Planung und
Ausführung
Herausgeber: VdS Schadenverhütung, Köln

Zinkberatung
Titanzink im Bauwesen
Herausgeber: Zinkberatung Ingenieurdienste GmbH, Düsseldorf

ZSHK-Merkblatt T16
Merkblatt Bekleidungen von Oberflächen an Schornsteinen und Abgasanlagen
in Klempnertechnik
Herausgeber: Zentralverband Sanitär Heizung Klima

ZSHK-Merkblatt T17
Merkblatt Fugendichtungen in der Klempnertechnik
Herausgeber: Zentralverband Sanitär Heizung Klima

ZSHK-Merkblatt T19
Merkblatt Belüftete und nicht belüftete Metalldächer aus industriell
vorgefertigten Klemm-/Falzprofilen
Herausgeber: Zentralverband Sanitär Heizung Klima

ZSHK-Merkblatt T46
Merkblatt Turm- und Tafeldeckung in Klempnertechnik
Herausgeber: Zentralverband Sanitär Heizung Klima

ZSHK-Merkblatt T75
Merkblatt Metalldachdeckung aus nicht rostendem Stahl -
rollennahtgeschweiß
Herausgeber: Zentralverband Sanitär Heizung Klima

ZSHK-Merkblatt T76
Merkblatt Kleben in der Klempnertechnik
Herausgeber: Zentralverband Sanitär Heizung Klima

ZSHK-Richtlinien
Richtlinien für die Ausführung von Klempnerarbeiten an Dach und Fassade
(Klempnerfachregeln)
Herausgeber: Zentralverband Sanitär Heizung Klima

ZVDH-Fachregel
Fachregel für Dächer mit Abdichtungen - Flachdachrichtlinien
Herausgeber: Zentralverband des Deutschen Dachdeckerhandwerks e.V.

ZVDH-Fachregel
Fachregel für Metallarbeiten im Dachdeckerhandwerk
Herausgeber: Zentralverband des Deutschen Dachdeckerhandwerks e.V.

ZVDH-Fachregel
Blei im Bauwesen, Teil 1: Technische Regeln
Herausgeber: Zentralverband des Deutschen Dachdeckerhandwerks e.V.

ZVDH-Merkblatt
Äußerer Blitzschutz an Dach und Wand
Herausgeber: Zentralverband des Deutschen Dachdeckerhandwerks e.V.

ZVDH-Merkblatt
Merkblatt Solartechnik an Dach und Wand
Herausgeber: Zentralverband des Deutschen Dachdeckerhandwerks e.V.

Angaben zur Ausführung

Allgemeines

Das Lagern von Druckgasflaschen in Kellerräumen, Treppenhäusern,
Durchgängen und Durchfahrten ist untersagt. Bei Arbeiten mit brennbaren
Gasen muss ein Feuerlöscher, tragbar, nach DIN EN 3 vorhanden sein

Späne vom Bohren und Fräsen sowie Reste von Schleifstaub sind sofort von
den bearbeiteten Teilen zu entfernen.

Gegen Verschmutzungen und Beschädigungen anderer Bauteile sowie zur
Verhinderung von Personen-Gefährdungen sind vom Auftragnehmer der
Verkehrssitte entsprechende und zumutbare Vorkehrungen zu treffen
(Abdeckungen, Hinweisschilder, Absperrungen, Sicherheitsposten u. dgl.).

Bei der Verarbeitung von Schweißbahnen sowie sonstigen Arbeiten mit
offener Flamme in der Nähe von brennbaren Materialien, auch
Dichtungsbahnen unter Eindeckungen, ist ein Feuerlöscher in Bereitschaft
zu halten.

Freie Kanten von Blechen ab 1 mm Dicke sind zu entgraten.

Attikaabdeckungen sollen ein Gefälle nach innen von ca. 10 % erhalten.

Bei Abdeckungen aus Kupferblech muss zur Vermeidung von Ablaufspuren der
Überstand der Tropfkante entgegen Abschnitt 3.4.3 DIN 18339 mindestens
40 mm betragen.

Bei Gefahr von Bitumenkorrosion sind Blechteile vorsorglich zu
beschichten.

Bei Blenden sind die Einzelgrößen von Blechtafeln in Abhängigkeit von
der Dicke so zu wählen, dass Beulenbildung vermieden wird. Sollen
deshalb Sicken ausgebildet werden, sind diese zuvor mit der Bauleitung
abzustimmen.

Wandanschluss- oder Überhangstreifen sind in Sichtmauerwerk mindestens 2
cm tief einzulassen und elastisch zu verfugen. In anderen Fällen sind
Überhangstreifen mit Dichtschnur und elastischer Verfugung anzubringen.

Der Bewegungsfugenausgleich bei innenliegenden Rinnen darf nicht durch
eine Schiebenaht, sondern muss durch einen wasserführenden Ausgleich
erfolgen.

Bei Dächern ohne Schneefanggitter sind Rinnenhalter der
Tragfähigkeitsklasse H zu verwenden.

Anzahl und Abstände der direkten oder indirekten Befestigungspunkte für
Bleche sind unter besonderer Beachtung der Windsogkräfte und der
Belastung durch Eis auszuwählen.

Die gegebenenfalls erforderliche zusätzliche Abdichtung von Längsfalzen
bei Dachdeckungen ist mit stoßfrei eingelegten Dichtungsbändern
auszuführen.

Verkehrssicherung

Ist der Auftragnehmer mit der Verkehrssicherung der Baustelle
beauftragt, so gehört dazu auch die laufende Kontrolle der
Sicherungseinrichtungen. Die zeitlichen Abstände der Kontrollen richten
sich nach den örtlichen Gegebenheiten.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## WDVS
Datum: 18.12.24

*Hinweis*
BAUVORHABEN:  Pichelsdorfer Str. 121
  13595 Berlin-Spandau

GEWERK:  WDVS

Angaben zum Bauwerk
Mehrfamilienhaus mit Remise, Baujahr ca. 1900

Ausführungsort:
Remise

Vor Angebotsabgabe ist eine
Ortsbesichtigung mit der auf Seite 1 unserer Anfrage
benannten Bauleitung möglich.

Ausführungszeitraum:
 bis
gemäß Bauzeitenplan

  Führen eines Bautagebuches über die gesamte Bauzeit.
  Der Bericht ist  zum Ende der Woche dem AN
unaufgefordert  vorzulegen.

Das Bautagebuch ist in digitaler Form dem AG auf
Anfrage 1 x Woche zur Verfügung zu stellen.
Arbeitskräfte / Leistungen und Maschinen
Material + Lieferung
Termine / Mietertermine/ Baufortschritt
Witterungsverhältnisse
Vorkommnisse/ Behinderungen / Abstimmungen
Mängel / Abweichungen/ Schäden / Fotos
Datenblätter / Protokolle

*Hinweis*
Das Wohn- und gewerbeobjekt an der Pichelsdorfer Straße
121 (Mischgebiet) besteht aus einem 4-geschossigen
unterkellerten vorderhau (Bestand) mit einer Durchfahrt
von der Pichelsdorfer Straße in den Innenhof 1, zwei
anschließende Seitenflügel (Bestand) mit einer
Durchfahrt im EG in den Innenhof 2 und einer 2
geschossigen leerstehenden Gewerberemise (Bestand).

Bei der geplanten Baumaßnahme handelt es sich um den
Umbau der Remise mit gleichzeiteger Nutzungsänderung.
Das Gebäude soll saniert und zu 2 WE umgebaut werden.
die Erschließung ist über die Pichelsdorfer durch die
oben gennanten Hofdurchfahrten gegeben.

Hinweis: Aufgrund der Lage des Objektes muss der
Materialtransport von der Pichelsdorferstraße bis zur
Baustelle zu Fuß erfolgen. Abstand von der
Pichelsdorfer Str. bis zum Objekt: 76 m

Durchfahrt 1 Abmessung:
Breite  : 2,47 m
Länge  : 13,00 m
Höhe  : ca. 3,50 m
Durchfahrt 2 Abmessung:
Breite  : 2,48 m
Länge  : 12,50 m
Höhe  : ca. 3,50 m

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten je
der Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss  7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

.

### Los 1 Vorbereitende Arbeiten

**1.10 Folienschutz für Fenster, Türen und angrenzende Bauteile**
Sämtliche zu schützenden Flächen vollflächig mit Folie
abdecken. NachBeendigung der Arbeiten entfernen und
entsorgen des Abdeckmaterials.
Fensterflügel und Rahmen sind getrennt voneinander
abzukleben um die Öffnungsmöglichkeiten zu erhalten.
Menge: 40,000 m2

**1.20 Reinigung, Dampf-/Heißwasserstrahlen**
Verunreinigungen, Schmutz, Staub, Fett und lose
anhaftende
Substanzen der Fassadenflächen inkl. der Balkon- und
Loggiabrüstungen vollflächig durch geeignete Maßnahmen,

unter Beachtung der Bestimmungen des Umweltschutzes,
fachgerecht entfernen, einschließlich aller
erforderlichen
Nebenarbeiten und Schutzmaßnahmen.
Menge: 210,000 m2

**1.30 WDVS, Untergrundvorbereitung**
Untergrund zur Vorbereitung für das
Wärmedämm-Verbundsystem (WDVS) auf Schmutz-, Staub-,
Öl- und Fettfreiheit prüfen, Flächen von Schmutz und
Staub reinigen, Schalölreste mit Fluat behandeln.
Bauteil : Außenwand
Menge: 210,000 m2

**1.40 Betonpflaster im Sockelbereich**
Betonpflaster im Sockelbereich abbrechen und entsorgen
Platendicke: ca. 15 cm.
Menge: 35,000 m

**1.50 Bodenaushub, Sockel, WDVS**
Bodenaushub im Sockelbereich, zur Einbindung des
Wärmedämm-Verbundsystems, per Hand; einschl.
Wiederauffüllung nach Abschluss der Arbeiten, bis
Unterkante Kiesbett; Restmaterial entsorgen.
Breite  :  ca. 50 cm
Tiefe  :  ca. 70 cm
Art des Bodens  :  nichtbindig, kein Fels
Menge: 35,000 m
Zuordnung: 395

**1.60 Sockelbereich Mauerwerk abdichten**
Freigelegtes Mauerwerk gründlich abfegen,durch einen
geeigneten Putz begradigen und Flächen mit einer
zementösen 2K-Abdichtung ca. 70 cm Unter Gelände / 30cm
über Gelände abdichten.
Menge: 35,000 m

**1.70 Sprechanlage demontieren und entsorgen**
Klingel- und Sprechanlage vor Ausführung des
Wärmedämm-Verbundsystems demontieren und entsorgen
Größe  :  ca. 300/600 mm
Menge: 1,000 St
Zuordnung: 395

**1.80 Fassadenfliesen mit Dickbett entfernen**
*** Bedarfsposition ohne GB
Fassadenfliesen einschl. Dickbett entfernen, Untergrund
reinigen; Bauschutt entsorgen.
Ort: Straßenfassade EG
Menge: 20,000 m2

**1.90 Putzhohlstellen abschlagen 60%**
Den Untergrund auf Hohlstellen prüfen. Hohlliegende
Putzstellen
mit geeignetem  Werkzeug abschlagen. Abgeschlagene
Flächen mit Stahlbesen gründlich reinigen, entstauben
und lose Fugen auskratzen.
Anfallendes Material ist vollständig zu sammeln und
gemäß den
gesetzlichen Bestimmungen zu entsorgen.

Schadensgrad bis zu 60 %
Menge: 210,000 m2

**1.100 Ausgleichsputz**
Ausgleichsputz der Putzfassade als einfache Auffüllung
des Oberputzes inklusive Haftgrund

Dicke  :  1 bis 2 cm
Richtfabrikat  :  Armierungsputz
Menge: 210,000 m2

**1.110 Schutz für Fenster, Hartfaserplatten**
*** Bedarfsposition ohne GB
Schutz für Fenster, temporär gegen Bauschutt und
Steinschlag, mittels Beplankung aus Hartfaserplatten
mit Lattenunterkonstruktion; die Konstruktion während
der Bauzeit vorhalten und nach Beendigung der Arbeiten
beseitigen. Abrechnung nach m² Ansichtsfläche des
Fensters.
Menge: 1,000 m2
Zuordnung: 391

**1.120 Unebenheit Leibung Sturz B 15 cm Ausgleichsputz**
Unebenheiten auf Leibung und Sturz, außen, Breite
Leibung ca. 15 cm, ausgleichen mit Ausgleichsputz, für
WDVS-Arbeiten
Untergrund Mauerwerk
Menge: 70,000 m
Zuordnung: 335 023

### Los 2 Mauerwerks- und Putzsanierung

**2.10 Einzelriss starr, schließen, Putz, E1**
Einzelriss, ohne Rissbreitenänderung, in Außenputz
weiten, Rissränder verfestigend grundieren und mit
Spachtelmasse schließen. Oberfläche an vorhandenen Putz
anpassen.
Instandsetzungskonzept : WTA-MB 2-4-94/D E1
Bauteil : Fassade
Putzart : Kalk-Zement-Putz
Oberfläche : glatt,gerieben
Menge: 15,000 m

**2.20 Fassadenriss sanieren**
Vorhandene Fassadenrisse aufweiten, reinigen und mit
Quellmörtel (QM 120) verfüllen, rissüberbrückend mit
Armierungsgewebe überarbeiten.
Menge: 5,000 m

**2.30 Fenstersturz sanieren**
*** Bedarfsposition ohne GB
Gerissene Oberflächen oder losen Putz der
Fensterstürze abbrechen und entsorgen,
vorhandenen HEA mechanisch entrosten und mit
Rostschutz beschichten. Stahlträger mit verzinktem
Drahtgewebe umspannen und verputzen
Menge: 1,000 m

### Los 3 Wärmedämm-Verbundsystem

**3.10 Untergrund grundieren**
Saugenden Untergrund grundieren
Liefern und Auftragen einer verfestigenden und
Saugfähigkeit reduzierenden Grundbeschichtung mit einem
wasserverdünnbaren,siloxanverstärkten
Grundbeschichtungsstoff auf Acrylatbasis für
saugende,mineralische Untergründe.
Menge: 210,000 m2
Zuordnung: 395

**3.20 Grundierung im Sockelbereich**
Grundierung (Haftgrund) aus zementverträglichem
Dispersionsspachtel, mit einer Bürste auf ebenen,
trockenen und sauberen Untergrund auftragen und
trocknen lassen.
Verarbeitung nach Herstellervorschriften

Produkt: *StoFlexyl Zement o. glw.

Ang. Fabrikat:
.............................................
Menge: 35,000 m2
Zuordnung: 395

**3.30 Profil, Sockelanschluss, Alu, 180mm, WDVS**
Sockelanschluss aus Aluminiumprofilen, zur Trennung von
Wand- und Sockelbereich für das Wärmedämm-Verbundsystem

Dämmstoffdicke  : 180 mm
Produkt  : Sto-Sockelprofil PH-A o. glw.

Angeb. Fabrikat  :
.......................................................
.......
Menge: 35,000 m
Zuordnung: 335

**3.40 Profil, Sockelabschluss, Gehrungen, WDVS**
Gehrungsschnitt der Sockelabschlussprofile im Bereich
von Fenstern, Türen und Ecken.

Bauteil  : .....
Menge: 4,000 Stck
Zuordnung: 335

**3.50 Perimeterdämmung PS-Hartschaum EPS 0,035 W/(mK) D 100mm PW**
*** Bedarfsposition ohne GB
Dämmung im Sockelbereich WLG035

Sockel - Hartschaum EPS 035 PW mit wasserabdichtendem
Kleber liefern und verkleben. Tragfähiger Untergrund
Wärmedämmplatten aus expandiertem Polystyrol-Hartschaum
EPS 035 nach DIN EN 13163, Anwendungstyp PW nach DIN V
4108-10, FCKW-frei, Bemessungswert der
Wärmeleitfähigkeit 0,035 W/m*K, schwerentflammbar nach
DIN EN 13 501-1,
Euroklasse E, für Perimeterdämmung bauaufsichtlich
zugelassen, mit einem wasserabdichtenden Kleber nach
Herstellervorschriften kleben.
Die Sockeldämmung ist im Spritzwasserbereich (ca. 30 cm
über
Geländeoberkante) und auf die zu dämmende Fläche im
Erdreich, mindestens ca. 50 cm unter der späteren
Geländeoberkante auszuführen.

Plattendicke  : 10 cm
Produkt  : *Sto-Flexyl / *Sto-Sockelplatte PS30SE
WLG  035 o. glw.

Angeb. Fabrikat  :
.........................................
Menge: 1,000 m2
Zuordnung: 335 013

**3.60 Sockeldämmung PS-Hartschaum EPS 0,035 W/(mK) D 180mm**
Dämmung im Sockelbereich WLG035
Sockel - Hartschaum EPS 035 PW mit wasserabdichtendem
Kleber liefern und verkleben. Tragfähiger Untergrund
Wärmedämmplatten aus expandiertem Polystyrol-Hartschaum
EPS 035 nach DIN EN 13163, Anwendungstyp PW nach DIN V
4108-10, FCKW-frei, Bemessungswert der
Wärmeleitfähigkeit 0,035 W/m*K, schwerentflammbar nach
DIN EN 13 501-1,
Euroklasse E, für Perimeterdämmung bauaufsichtlich
zugelassen, mit einem wasserabdichtenden Kleber nach
Herstellervorschriften kleben
Die Sockeldämmung ist im Spritzwasserbereich an
Balkonen/Loggien ca. 30 cm hoch auszuführen.

Plattendicke: 16 cm

Produkt:*Sto-Flexyl / *Sto-Sockelplatte PS30SE WLG 035
o. glw.

Angeb. Fabrikat:
.........................................
Menge: 35,000 m2
Zuordnung: 335 013

**3.70 Zusätzlicher Feuchteschutz / Sockel**
Zusätzlicher Feuchteschutz / Sockel
Liefern und vollflächiges Auftragen eines zusätzlichen
Feuchteschutzes im Sockelbereich. Die Putzfläche im
Sockelbereich mit zementverträglichem
Dispersionsspachtel
gemäß Herstellervorschriften auf die fertige
Putzoberfläche streichen bzw. schlämmen.
Ort: Sockelbereiche, Spritzwasserbereiche

Produkt:*Sto-Flexyl o. glw.

Angeb. Fabrikat :
.......................................................
......
Menge: 50,000 m2

**3.80 MW 180 mm, WLG 035, WDVS-Wand**
Dämmstoffplatten aus Mineralwolle für
Wärmedämm-Verbundsystem, mit Klebemörtel auf für die
zugfeste Verklebung geeignete Wandflächen im Verband.
Hoch wärme- und schalldämmend, diffusionsoffen,
wasserabweisend, nicht brennbar.
Dämmstoff  :  MW
WLG  :  035
Brandverhalten  :  A1
Anwendung  :  WAP
Dämmstoffdicke  :  180 mm
Angeb. Fabrikat  :  .....
Menge: 210,000 m2
Zuordnung: 335

**3.90 Zuschnitt, WDVS, rund**
Zuschnitt von Wärmedämmplatten, rund bzw. gerundet, im
Wärmedämm-Verbundsystem.

Plattendicke  :  180 mm
Radius  :  ca. 1,60 bis 3,70 cm
Menge: 10,000 m
Zuordnung: 399

**3.100 Verdübelung - Thermodübel, versenkt**
Verdübelung der Dämmplatten mit zugelassenen,
versenkten Thermodübeln gemäß Fachverband WDVS WZ 1 u.
2 (Binnenland)
Zusätzliche Befestigung der Dämmplatten
mit bauaufsichtlich zugelassenen Thermodübeln und
dazugehörigen Rondellen, liefern und anbringen.
Dübellänge gemäß Wandbaustoff, Untergrund
und Dämmstoffdicke. Anzahl der Dübel/m² nach der
Dübel-/ Systemlastklasse, gemäß dem Vorschlag des
Fachverbandes WDVS. Verdübelungsbild entsprechend den
Verarbeitungsrichtlinien. Rondell in die entstandene
Vertiefung einsetzen. Ggf. vorhandene Überstände
egalisieren (schleifen).

Wandbaustoff: Bims- Hohlblocksteine
Produkt:*Sto-Thermodübel II UEZ 8/60 o. glw.

Angeb. Fabrikat :
.......................................................
......
Menge: 210,000 m2

**3.110 MW 40 mm, WLG 035, WDVS-Leibung**
Dämmstoffplatten aus Mineralwolle für
Wärmedämm-Verbundsystem, mit Klebemörtel auf für die
zugfeste Verklebung geeignete Leibungsflächen im
Verband.

Dämmstoff  :  MW
Anwendung  :  WAP-zh
Dämmstoffdicke  :  40 mm
WLG  :  035
Baustoffklasse  :  A
Brandverhalten  :  A1
Rohdichte  :  .....
Leibungstiefe  :  ca. 15 cm
Angeb. Fabrikat  :  .....
Menge: 65,000 m
Zuordnung: 335

**3.120 Wandanschluss Terrasse**
*** Bedarfsposition ohne GB
Sockel - Hartschaum EPS 035 Plattendicke 14 cm mit
wasserabdichtendem Kleber liefern und verkleben.
Tragfähiger Untergrund Wärmedämmplatten aus
expandiertem Polystyrol-Hartschaum EPS 035 nach EN
13163, Anwendungstyp PW nach DIN V 4108-10, FCKW-frei,
Bemessungswert der
Wärmeleitfähigkeit 0,035 W/m*K, schwerentflammbar nach
DIN 4102, Euroklasse E nach EN 13501-1, für
Perimeterdämmung bauaufsichtlich zugelassen, mit einem
bituminösen Kleber auf bauseitige Sockelabdichtung
verkleben.

Ort:Terrasse
Menge: 8,000 m

**3.130 Armierung WDVS, Sockel**
Armierungsmörtel auf Sockeldämmung, WDVS. Ausführung:

-  Armierungsmörtel auftragen, eben verziehen
-  vor Öffnungsecken Gewebestreifen in Nassmörtel
 eindrücken
-  ganzflächig Armierungsgewebe mit 10 cm
Stoßüberlappung einbetten
-  Trocknungszeit beachten

Mörteldicke  :  10 mm
Gewebestreifen  :  ca. 30 / 50 mm

Produkt: StoLevell Uni/ Sto-Glasfasergewebe o. glw.

Angeb. Fabrikat/System  :
.......................................
Menge: 50,000 m2
Zuordnung: 335

**3.140 Armierung, WDVS, Dünnschichtputz, Wand**
Armierungsschicht des Wärmedämm-Verbundsystems, wie
folgt:
- Dämmplatten mit Armierungs-/Beschichtungsmörtel
beschichten
- in frische Schicht Armierungsgewebe bahnenweise, mit
10 cm Überlappung der Stöße einarbeiten
- Gewebe frisch in frisch volldeckend überspachteln und
abreiben

Bauteil  :  Wand
Schichtdicke  :  ca. 10 mm
Folgeschicht  :  mineralischer Oberputz

Produkt  : StoLevell Uni / Sto-Glasfasergewebe o. glw.

Angeb. Fabrikat/System  :
...............................
Menge: 210,000 m2
Zuordnung: 335

**3.150 Armierung, WDVS, Dünnschichtputz, Leibung**
Armierungsschicht des Wärmedämm-Verbundsystems auf
Leibungsflächen, wie folgt: Dämmplatten mit
Armierungs-/Beschichtungsmörtel beschichten,  in
frische Schicht Armierungsgewebe bahnenweise, mit 10 cm
Überlappung der Stöße einarbeiten
 Gewebe frisch in frisch volldeckend überspachteln und
abreiben.

Schichtdicke  :  ca. 10 mm
Folgeschicht  :  mineralischer Oberputz
Leibungstiefe  :  bis 30 cm

Produkt: StoLevell Uni / Sto-Glasfasergewebe o. glw.

Angeb. Fabrikat/System  :  .....
Menge: 65,000 m
Zuordnung: 335

**3.160 Armierungsschicht, Zulage Egalisierungsspachtel**
*** Bedarfsposition ohne GB
Egalisationsspachtelung für organischen Feinputz
Liefern und Auftragen der zweiten Lage Armierungsmasse
(wie vor, jedoch ohne Gewebe) auf Armierungsschicht als
Egalisationsspachtelung, als Zulage

Produkt:*StoLevell Uni o. glw.

Angeb. Fabrikat  :  .....
Menge: 1,000 m2
Zuordnung: 335

**3.170 Stoßgefährdeter Bereich/ Panzergewebe**
Zusätzliche Armierung mit Panzergewebe
Herstellen einer zusätzlichen vollflächigen
Armierungsschicht, als Zulage zur normalen
Systemarmierung im stoßgefährdeten
Bereich.
Vor der normalen Systemarmierung, die Armierungsmasse
auf die Dämmplatten volldeckend auftragen. Panzergewebe
eindrücken und planspachteln. Panzergewebe bündig
aneinanderstoßen, nicht überlappen.

Produkt:*Sto-Panzergewebe o. glw.
StoLevell Classic

Angeb. Produkt :
.......................................................
......
Menge: 10,000 m2

**3.180 Diagonalarmierung an Ecken**
Diagonalarmierung an Ecken v. Öffnungen,
mineral. Armierungsmasse - Pfeil

Liefern und an Ecken von Gebäudeöffnungen eine
Diagonalarmierung - Armierungspfeil 40 x 33 cm aus
Glasfasergewebe - als zusätzliche Verstärkung unter der
normalen Armierung anbringen.
Armierungsmasse wie vor.

Produkt: *Sto-Armierungspfeil o. glw.

Angeb. Fabrikat :
.......................................................
......
Menge: 40,000 Stck

**3.190 Eckausbildung, Kantenschutz-Gewebewinkel, WDVS**
Liefern und Herstellen des Kantenschutzes mit
Eckwinkel aus Kunststoffeckschutzschiene mit
Glasfasergewebe.Vor der vollflächigen Armierung,
Armierungsmörtel auftragen und Gewebewinkel einbetten.
Flächenarmierungsgewebe bis zur Eckkante führen
(für eine Überlappung von mind. 10 cm).
als Zulage zur Systemarmierung

Produkt:*Sto-Gewebewinkel Standard o. glw.

Angeb. Fabrikat :
.......................................................
......
Menge: 101,000 m

**3.200 Fenster-,Türanschluss mit Anputzleiste**
Anputzleiste als Anschluss bei Fenster-, Tür- und
sonstigen Bauteilen liefern und anbringen
Ausbilden einer wind- und schlagregendichten,
bewegungsfähigen Systemanschlussfuge mittels
Anputzleiste mit integriertem, komprimiertem
Fugendichtband.

Einbau gem. Herstellerrichtlinie

Produkt:*Sto-Anputzleiste Supra o. glw.

Angeb. Fabrikat :
.......................................................
......
Menge: 65,000 m

**3.210 Putzanschluss - Putzabschlussprofil**
Putzanschluss - Putzabschlussprofil
Liefern und Einbauen eines Putzabschlussprofils, als
gelochte
Kunststoffleiste mit Putzanschlag und
Glasfasergewebestreifen.
Schichtdicke:

Produkt:*Sto-Putzabschlussprofil o. glw.

Angeb. Fabrikat :
.......................................................
......
Menge: 8,000 m

**3.220 Anschlußfugen**
Anschlussfugen mit vollimprägniertem Dichtband
Schlagregendichtes Abdichten der Anschlussfugen mit
langsam expandierendem Fugendichtband  aus
vollimprägniertem Weichschaumstoff, schlagregendicht
nach DIN 18542 BG1 Fugendichtband liefern und an der
Fugenflanke vorkleben. Dämmplatten press gegenstoßen.
Armierungsschicht bis zum Fugenrand führen.
Fugendichtband mit Schlussbeschichtung
überdecken. Kellenschnitt herstellen.

Produkt:*Sto-Fugendichtband Lento o. glw.

Angeb. Fabrikat :
.......................................................
......
Menge: 163,000 m

**3.230 Attikaprofil, WDVS**
Attikaprofil zur Absicherung des hochdringenden
Regenwassers
Attikaprofil mit Gewebe zur Absicherung des
hochdringenden Regenwassers liefern und auf der Fassade
unter dem Attikablech
in die Armierungsmasse einbetten. Das Flächengewebe ist
sorgfältig und exakt bis an die Putzkante des
Attikaprofils anzuarbeiten.

Produkt:*Sto-Attikaprofil o. glw.

Angeb. Fabrikat :
.......................................................
......
Menge: 15,000 m

**3.240 Anputzprofil als Abschluß der Dämmung im Anschluß Nachbargebäude**
Anschlußfugen an angrenzende Bauteile ausbilden
mit Fertigteilprofil aus Kunststoffschiene und
Gewebestreiben.
Menge: 21,000 m

**3.250 Fensterbank unterfüttern, WDVS**
Fensterbank mit Trennlage und Dämmstoff unterfüttern,
für Wärmedämm-Verbundsystem, einschl. entfernen und
entsorgen der alten Ausgleichsschicht. Dämmdicke  :
mind. 2 cm
Menge: 9,000 m
Zuordnung: 395

**3.260 Ausbildung 2. Dichtebene**
Ausbildung einer 2. Dichtebene als Dichtwanne im
Brüstungsbereich
Den Untergrund mit 5% Gefälle vorbereiten. Auf den so
vorbereiteten Untergrund, selbstklebendes Glasfasergewebe aufbringen und mit zementverträglichem
Dispersionsspachtel
fachgerecht einspachteln zur Ausbildung von Dichtwanne
(ca. 3 cm hoch) und Brüstungskante.

Produkt:*StoFlexyl o. glw.

Angeb. Fabrikat:
..................................................
Menge: 9,000 m
Zuordnung: 395

**3.270 Zwischenbeschichtung Fassade**
Zwischenbeschichtung für Siliconharz-,Silikat-,
mineralische Beschichtungen
Liefern und Auftragen eines gefüllten, pigmentierten
Voranstriches auf Basis Kaliwasserglas für nachfolgende
mineralische und silikatische Putze und Beschichtungen.

Produkt: StoPrep Miral o. glw.

Angeb. Fabrikat/System  :
.......................................
Menge: 210,000 m2

**3.280 Mineral. Oberputz Filzstruktur**
*** Bedarfsposition ohne GB
Mineralischer Oberputz mit feiner Filzstruktur
Liefern, Auftragen und sauber Filzen einer
wetterbeständigen, hydrophoben,
wasserdampfdurchlässigen Schlussbeschichtung mit
mineralischem, filzbarem Oberputz nach DIN EN 998 mit
feiner Filzstruktur.
Farbton nach Wahl des AG

Farbanstrich gemäß separater Position.

Produkt:*StoMiral Nivell F o. glw.

Angeb. Produkt :
.......................................................
......
Menge: 210,000 m2

**3.290 Mineral. Oberputz Kratzputz**
Mineralischer Oberputz
Liefern, Auftragen und Strukturieren eines vergüteten,
mineralischen Oberputzes nach EN 998-1.
Getönt:
Mit einem farbtonegalisierenden Beschichtungsaufbau
versehen,
gemäß separater Position.

Produkt: *StoMiral o. glw.

Struktur: Kratzputz
Korn: 2,0 mm

Angeb. Produkt :
.......................................................
......
Menge: 210,000 m2

**3.300 Putzbeschichtung Leibungen und Stürzen**
Putzbeschichtung Leibungen und Stürzen von
Öffnungen
Ausführung der Laibungsarbeiten mit gleichem
Aufbau wie vor: Zwischenbeschichtung, mineralischer
Oberputz als Schlussbeschichtung
Laibungstiefe: bis ca. 30cm
Produkte: wie vor (siehe Hauptposition)

Angeb. Produkt :
.......................................................
......
Menge: 65,000 m

**3.310 Siliconharz-Fassadenfarbe**
Siliconharz-Fassadenfarbe mit Filmkonservierung
gegen Algen- und/oder Pilzbefall Zwischen- und
Schlussbeschichtung.

Produkt: StoColor Silco G o. glw.

Angeb. Fabrikat :
.......................................................
......
Menge: 210,000 m2

**3.320 Schlussbeschichtung an Leibungen**
Schlussbeschichtung an Leibungen und Stürzen von
Öffnungen,Aussparungen, und Nischen.
Siliconharz-Fassadenfarbe mit Filmkonservierung gegen
Algen- und/oder
Pilzbefall Zwischen- und Schlussbeschichtung.

Produkt: StoColor Silco G o. glw.

Angeb. Fabrikat :
.......................................................
......
Menge: 65,000 m

**3.330 Mehrfarbig**
Zulage für Endbeschichtung der Fassaden in
mehreren Farbtönen:
mittel bis satt getönt nach Angabe des AG

Kalkulationsgrundlage: 4 verschiedene Farbtöne
Menge: 1,000 psch

**3.340 Gerüstankerlöcher verschließen**
Im Zuges des Abrüstens die Gerüstankerlöcher mit
Dämmung ausstopfen, mit Kunststoffabdeckung in das
Wärmedämm-Verbundsystem einarbeiten.
Menge: 1,000 psch

**3.350 Montagezylinder**
Liefern und fachgerechtes Anbringen von
Montagezylinder, zur Befestigung von Rohrschellen,
Leuchten etc. als Zulage zur Hauptposition.
Menge: 5,000 Stck

**3.360 Thermografie**
Thermografie durchführen.

Kalkulationsgrundlage 4 Messungen
Menge: 1,000 psch

**3.370 Außenwand, Ziegelriemchen, Wärmedämmverbundsystem WDVS, 14 mm**
*** Bedarfsposition ohne GB
Ziegelriemchen der Außenwand, auf
Wärmedämmverbundsystem geklebt, an Fenster- und
Türenlaibungen/stürzen, inkl. Verfugung und
Kantenausbildung.
Steinart  :  VMz B
Rohdichte  :  .....
Druckfestigkeit  :  .....
Format  :  bis ca. 180/90/14 mm
Mörtelgruppe  :  NM II (DIN V 18580)
Mörtelklasse  :  M 2,5 (EN 998-2)
Verlegeart  :  Läuferverband
Oberfläche  :  .....
Untergrund  :  .....
Angeb. Fabrikat  :  .....
Menge: 70,000 m
Zuordnung: 335

**3.380 Zulage, rund, Ziegelriemchen**
*** Bedarfsposition ohne GB
Zulage zur Vorposition für die Herstellung der
Ziegelriemchen, rund, an Fenster- und Türstürzen.
Menge: 10,000 m

### Los 4 Fensterbänke

**4.10 Fensterbänke WDVS, Alu, L= bis. 1,20 m**
Fensterbänke aus Aluminium, für
Wärmedämm-Verbundsysteme,
mit allseitig wasserdichten Aufkantungen, Einzellänge
von 0,90 bis 2,00 m.

Systemgerechte Fensterbänke,unterseits dauerhaft
antidröhnbeschichtet,
mit angeschweißten, schlagregendichten und in sich
dehnfähigen seitlichen
Bordprofilen, Anschraubsteg, Fugendichtband, seitlicher
Abdichtung und
Verankerung, liefern und montieren.
Fensterbankband zwischen Fensterbank-Anschraubsteg und
Fensterrahmen
gemäß den Verarbeitungsrichtlinien des Herstellers
anbringen. Hohlräume mit
Füllschaum ausfüllen und Armierungsschicht des
Dämmsystems bis Fugenrand
führen. Die Fensterbänke müssen Regendicht ohne
Behinderung der Dehnung
eingepaßt werden. Spezial-Bordprofile aufstecken. Vor
der Bestellung der
Fensterbänke sind die genauen Maße zu prüfen.

Material  : Aluminiumblech
Farbe  : RAL 9010 o. nach Angaben des AG
Blechdicke  : 3 mm
Einzellängen  :  von bis 1,20 m
Ausladung  : 260 mm
Anzahl Fensterbänke  : 7 Stck.

Angeb. Fabrikat :
.......................................................
......
Menge: 8,000 m

### Los 5 Stundenlohnarbeiten

**5.10 Stundensatz Helfer**
*** Bedarfsposition ohne GB
Arbeiten, welche nicht in den Positionen erfasst sind
und gegen Nachweis zur Ausführung kommen: Helfer
Menge: 40,000 h

**5.20 Stundensatz Vorarbeiter**
*** Bedarfsposition ohne GB
Arbeiten, welche nicht in den Positionen erfasst sind
und gegen Nachweis zur Ausführung kommen: Vorarbeiter
Menge: 40,000 h

**5.30 Stundensatz Fachwerker**
*** Bedarfsposition ohne GB
Arbeiten, welche nicht in den Positionen erfasst sind
und gegen Nachweis zur Ausführung kommen: Fachwerker
Menge: 40,000 h

USt %: 19,00
